# SAH Eschweiler-Wiederaufbau Urologie
Angebotsaufforderung (GAEB DA XML 3.1, DA83)
Projekt: 13098
Beschreibung: Wiederaufbau und Erweiterung Urologie nach Hochwasserschaden
Währung: EUR
Bieterkommentare zugelassen: ja
Auftraggeber: St.-Antonius-Hospital Eschweiler gGmbH, Dechant-Deckers-Straße 8, 52249 Eschweiler, Ansprechpartner Peter Hering, Telefon +49 2403 762895, Fax +49 2403 761949, E-Mail peter.hering@sah-eschweiler.de
Erstellt mit: GXML Toolbox V3.3 R20230829, iTWO_64 V25.0.891, 07.10.2026

## Allgemeine Vorbemerkungen
Allgemeine Vorbemerkungen

1. Projektorganisation

1.1 Allgemein
Die Beteiligten werden wie folgt bezeichnet:
Auftraggeber (AG)
Auftragnehmer (AN)

1.2 Projektleiter, Fachbauleiter
Der AN hat einen verantwortlichen deutschsprachigen Projektleiter bzw. Fachbauleiter und dessen Vertreter für seine Gewerke schriftlich zu benennen, die während der Ausführungszeit des AN die Planung, Bestellung und Durchführung der eigenen Leistungen überwachen, koordinieren und als ständige Ansprechpartner für die Bauleitung des Auftraggebers zur Verfügung stehen. Von den benannten Fachbauleitern muss während der gesamten Ausführungszeit mindestens einer auf der Baustelle anwesend sein. Der AN bzw. dessen Fachbauleiter ist diesbezüglich auch für alle Leistungen verantwortlich, die er an Nachunternehmer vergeben hat. Ein Wechsel der Fachbauleitung ist dem AG unverzüglich mitzuteilen.

2. Projektbeschreibung

Lage des Baugrundstücks
Land: NRW
Stadt/Gemarkung: Eschweiler
Flur: 27
Flurstück: 403
Straße: Dechant-Deckers-Straße 8

Die Leistungsbeschreibung umfasst den Wiederaufbau und die Erweiterung der Urologie des St.-Antonius-Hospitals Eschweiler, welche durch das Hochwasserereignis 07/2021 stark beschädigt worden ist. Die Urologie wurde direkt nach dem Hochwasser nahezu vollständig entkernt und ist seitdem außer Betrieb.

Die Urologie befindet sich auf der Rückseite (Südseite) des Bettenhauses im Untergeschoss des Behandlungstrakts 2 (BH 2), eines zweigeschossigen Anbaus, der auf beiden Etagen über einen Verbindungsgang mit dem Bettenhaus verbunden ist. Vom Hochwasser betroffen war nur das Untergeschoss. Das Erdgeschoss des BH 2 ist und bleibt während der gesamten Baumaßnahme in Betrieb und ist nicht Bestandteil der Baumaßnahme. Lediglich einzelne technische Anlagen und Leitungen werden im Erdgeschoss ausgeführt.

Das UG von BH 2 ist ein Massivbau, errichtet 1970. Die Aufstockung um das EG erfolgte 2004. Das Erdgeschoss ist punktuell auf den tragenden Wänden des Untergschosses aufgelagert. Vollflächig unterhalb des BH 2 liegen Kriechkeller.

Das Untergeschoss wird wesentlich umstrukturiert, ein Großteil der Innenwände sowie die nördliche Außenwand werden abgebrochen, an dieser Stelle zwischen BH 2 und Bettenhaus wird die Urologie erweitert. Die Bestands-Bruttogrundfläche von ca. 800 m² wird um ca. 200 m² erweitert. Die Erweiterung wird als Massivbau aus Stahlbetonwänden und -decke ausgeführt. Auf dem Flachdach der Erweiterung werden die Lüftungsgeräte sowie eine Pumpenarmaturengruppe angeordnet. Für Wartungsarbeiten erhält die Erweiterung an der Ostseite einen einläufigen Treppenturm. Wartungssteg / Unterkonstruktion der technischen Anlagen auf dem Dach sowie der Treppenturm werden als Stahl-Konstruktion ausgeführt. Die Erweiterung hat an der Nordseite eine Aussparung für die Stütze der Hubschrauber-Landeplattform, die über dem Bettenhaus ausgeführt ist.

Für Abtragung der Lasten aus dem Erdgeschoss sind neue Abfangungen erforderlich. Zusätzlich müssen zur Aussteifung des Gebäudes mehrere Wandkreuzverbände ausgeführt werden. Die Abfangungen mittels Trägern und Stützen sowie die Wandkreuzverbände werden weitestgehend als Stahlkonstruktionen ausgeführt, die brandschutztechnisch zu verkleiden sind.

Die Urologie erhält Büro-, Besprechungs-, Behandlungsräume, zwei OP's, eine Holding-Area und zwei Röntgenräume inkl. der erforderlichen Nebenräume. Der Verbindungsgang zum Bettenhaus wird als notwendiger Flur ausgebildet. Die Urologie wird aus zwei Nutzungseinheiten bestehen, die Trennwände und Türen zwischen diesen Nutzungseinheiten haben entsprechende Brandschutz-Anforderungen.

Die Fenster der Urologie wurden direkt nach dem Hochwasser ausgetauscht. Sie sollen weitestgehend erhalten bleiben. Die Bestandsaußenwände erhalten ebenso wie der Erweiterungsanbau eine WDVS-Fassade, die an das Dach oberhalb des Untergeschosses umlaufend anzuarbeiten ist.

Eschweiler befindet sich in Erdbebenzone 3, das Baugelände hat Baugrundklasse B, Untergrundklasse T. Die Bauteile müssen für die Erdbebenzone 3 entsprechende Zulassungen haben.

Der Außenbereich der Urologie wird an der West- und Südseite durch Schotter- und Asphaltflächen, an der Ostseite durch Pflasterflächen und an der Nordseite durch Rasen-, Schotter- und Rasengittersteinflächen gebildet. Das Gelände weist nur geringes Gefälle auf. Die Geländehöhe liegt umlaufend zwischen ca. 136,60 m und 137,20 m üNHN.

3. Baustellenzufahrt /-einrichtung

3.1 Zufahrt zur Baustelle erfolgt von Westen über die Dechant-Deckers-Straße, von dort über die schmale Hospitalgasse südlich des Karnkenhausgeländes. Östlich von BH 2 liegt die Warenanlieferung des Krankenhauses, die dauerhaft freizuhalten ist. Firmenfahrzeuge dürfen auf dem Baugelände auf der Ost- oder Westseite der Urologie nur nach Absprache mit der örtlichen Bauleitung und zum kurzzeitigen Be- und Entladen in den im Baustelleneinrichtungsplan hierfür vorgesehenen Bereichen abgestellt werden.

3.2 Material- oder Mannschaftscontainer können nur etwas abseits nordöstlich der Baustelle / östlich des Bettenhauses auf der Schotterfläche des früheren Hubschrauberlandeplatzes aufgestellt werden. Hier werden vom Bauherren Sanitärcontainer zur Verfügung gestellt. Die Flächen direkt an der Urologie sowie auf dieser Schotterfläche sind begrenzt. Das Aufstellen von Containern sowie größere Anlieferungen sind zwingend mit der Bauleitung und dem Bauherrn abzustimmen. Flächen und Zuwegung sind dem Baustelleneinrichtungsplan zu entnehmen.

3.3 Flucht- und Rettungswege, Feuerwehrzufahrten und alle notwendigen Zuwegung zu den vorhandenen Krankenhauseinrichtungen sind jederzeit freizuhalten. Privat-Kfz der Firmenmitarbeiter sind grundsätzlich außerhalb des Krankenhaus- und Baustellengeländes abzustellen. Bei Zuwiderhandlungen werden die Fahrzeuge kostenpflichtig abgeschleppt.

3.4 Auf dem Krankenhausgelände gilt für Baustellenfahrzeuge Schrittgeschwindigkeit. Rettungsfahrzeuge haben stets Vorfahrt. Dies ist insbesondere im Bereich der Ein-/Ausfahrt zur Hospitalgasse zu berücksichtigen.

3.5 Lieferungen sind dem AG und der Bauleitung anzumelden. Bei nicht angemeldeten Lieferterminen ist die Einfahrt und Anlieferung mit Abladen nur möglich, sofern die reguläre Baustellenabwicklung dies ohne Beeinträchtigung zulässt. Es besteht kein Anspruch auf
eigenmächtig gesetzte Liefertermine der AN.

3.6 Die Bodenplatte des Untergeschosses liegt ca. auf gleicher Höhe des Geländes, die Urologie kann daher stufenlos erschlossen werden. Zugänge gibt es an der Ostseite und am Verbindungsgang an der Westseite. Im Zuge der Baumaßnahme wird ein zusätzlicher Zugang am Verbindungsgang zur Ostseite hergestellt. Der Zugang zum Bettenhaus ist während der Baumaßnahme aus hygienischen Gründen untersagt.

3.7 Oberhalb des Bettenhauses und des geplanten Anbaus liegt die Hubschrauberlandeplattform des Krankenhauses. Um den Hubschrauberverkehr nicht zu beeinträchtigen, kann die Baustelle nur mit Mobilkränen bedient werden.

3.8 Das Beseitigen der vom AN verursachten Verschmutzungen aller beanspruchten Verkehrsflächen ist laufend durchzuführen. Die Baustelle ist arbeitstäglich aufzuräumen. Stoffe und Bauteile sind ordnungsgemäß zu sortieren und außerhalb der Verkehrswege auf den zugewiesenen Flächen zu lagern.
3.9 Bauseits werden Bauzaun, allgemeine Sicherungseinrichtungen, Baubeleuchtung der Hauptverkehrswege, Sanitärcontainer sowie je ein zentraler Baustrom- und Bauwasseranschluss zur Verfügung gestellt (siehe Baustelleinrichtungsplan).

3.10 Seitens des AG werden Anschlussmöglichkeiten für Baustrom und Bauwasser zur Verfügung gestellt. Kosten für Strom und Wasser
werden anteilig in Abzug gebracht.
Max. Anschlusswerte Baustrom: 400 V ; 16 A
Leitung Bauwaser: 3/4" ; 4 Bar
Verbindende Leitungen zwischen Übergabestelle und Verwendungsstellen hat der AN für sich selber vorzusehen, zu unterhalten und abzubauen.

3.11 Ein Sicherheitsdienst ist im Baustellenbereich nicht vorhanden. Der AN ist für den sachgemäßen Verschluss seiner Bauunterkünfte, Arbeitsgeräte, Materialien, usw. und deren Sicherheit alleinig verantwortlich.

4. Arbeitszeiten / Lärmschutz / Erschütterungen

4.1 Die Arbeiten sind bei laufendem Krankenhausbetrieb durchzuführen. Der Lage der Baustelle in einem Sondergebiet "Krankenhaus" und die Lage unterhalb einer laufenden Krankenhausstation ist in besonderer Weise Rechnung zu tragen.

4.2 Auf dem Gelände des St.-Antonius-Hospitals Eschweiler kann zu folgenden Zeiten gearbeitet werden:
Kernarbeitszeit: Montags bis Samstag von 06.00 Uhr bis 20.00 Uhr
Lärmintensive Arbeiten: 07.00 Uhr bis 12.00 Uhr und 13.00 Uhr bis 19.00 Uhr
So.- und Feiertage: nur in Ausnahme in Abstimmung mit AG und Bauleitung

4.3 Auf dem Krankenhausgelände ist nach Möglichkeit nur mit geräuscharmen Baumaschinen zu arbeiten. Jegliche vermeidbaren Lärmquellen sind zu verhüten bzw. zu vermeiden.
4.4 Sollen Arbeiten ausgeführt werden, bei denen mit Vibrationen / Erschütterungen zu rechnen ist, sind diese mindestens 3 Werktage vorher bei dem AG anzumelden.

5. Sicherheit / SiGeKo

5.1 Für die Umsetzung der Baustellenverordnung ist seitens des AG ein bevollmächtigter Dritter eingesetzt. Die Eigenverantwortlichkeit des Unternehmers bezüglich der Einhaltung der UVV, ArbSchG, sowie
sämtlicher Gesetze und Verordnungen sind hierdurch nicht berührt.

5.2 Die vom SiGeKo in Abstimmung mit den zuständigen Behörden verfasste und vom AG eingesetzte Baustellenordnung wird durch den AN anerkannt und im Auftragsfall Vertragsbestandteil.

5.3 Der AN hat Bauunfälle, bei denen Personen- oder Sachschaden entstanden ist, dem AG, der Bauleitung und dem SiGeKo unverzüglich mitzuteilen.

5.4 Jeder vor Ort tätige Mitarbeitende hat sich arbeitstäglich vor Arbeitsbeginn per Listeneintrag anzumelden.

6. Technische Norm- und Qualitätsmerkmale

6.1 Wird bei einer Position ein anderes als das ausgeschriebene Leitfabrikat angeboten, so ist das Produkt eindeutig zu bezeichnen und die Gleichwertigkeit mit Abgabe des Angebotes, durch Vorlage von Datenblättern, Prüfzeugnissen, etc., nachzuweisen.

6.2 Im Leistungsverzeichnis sind teilweise Positionen produktbezogen mit dem Zusatz "oder gleichwertig" ausgeschrieben. Macht der Bieter keine Angabe, gilt das im Leistungsverzeichnis genannte Fabrikat als angeboten.

## 06 Innenputz
Datum: 07.10.2026
EP-Anteile: Lohn; Material; Geräte; Sonstige

### Bereich 01 Innenputzarbeiten

#### Abschnitt 01.01 Schutzmaßnahmen

**01.01.0010 Schutzabdeck. Fenster Tür Folie D 0,3mm herstellen beseitigen**
STLB-Bau 2026-04 034
Schutzabdeckung des Fensters und der Tür, einseitig,
Abdeckung aus Folie, Dicke 0,3 mm, Stöße und Ränder verkleben, herstellen und beseitigen, Arbeitshöhe der zu bearbeitenden oder zu bekleidenden Fläche bis 3,5 m über der Standfläche des hierfür erforderlichen Gerüstes.
Menge: 130,000 m2
Leistungsbereichkatalog: 034
Kostengruppe DIN 276 2018-12: 397

**01.01.0020 Schutzabdeck. Stahlrahmen Folie D 0,3mm herstellen beseitigen**
*** EP-Aufgliederung gefordert
Schutzabdeckung der Stahlrahmen,
Abdeckung aus Folie, Dicke 0,3 mm, Stöße und Ränder verkleben, herstellen und beseitigen, Arbeitshöhe der zu bearbeitenden oder zu bekleidenden Fläche bis 3,5 m über der Standfläche des hierfür erforderlichen Gerüstes.
Abrechnung erfolgt pro Ansichtsseite
Menge: 140,000 m2
Leistungsbereichkatalog: 034
Kostengruppe DIN 276 2018-12: 397
DIN276-1_08: 397

**01.01.0030 Schutzabdeck. Bodenfläche Folie D 0,3mm herstellen beseitigen**
STLB-Bau 2026-04 034
Schutzabdeckung der Bodenfläche, aus Beton,
Abdeckung aus Folie, Dicke 0,3 mm, Stöße und Ränder verkleben, herstellen und beseitigen.
Menge: 980,000 m2
Leistungsbereichkatalog: 034
Kostengruppe DIN 276 2018-12: 397

#### Abschnitt 01.02 Vorbehandlung Untergrund

*Hinweis: Ausführungsbeschreibung*
Die nachfolgend beschriebenen Arbeiten werden an allen vorhandenen massiven Wänden aus Mauerwerk oder Stahlbeton ausgeführt, vor denen keine Vorsatzschale aus Trockenbau liegt.
Die Deckenhöhe beträgt einheitlich bis ca. 4,0 m, jedoch wird der Wandputz nur bis ca. 20 cm oberhalb der Abhangdecken ausgeführt, dies entspricht gemäß Grundriss also einer Ausführungshöhe von ca. 2,80 m bis 3,30 m über OK Rohboden.

Zulagen Raumhöhe 3,50 bis 5,10 m Höhe:
Im Bereich der drei Technikräume (Technik SV/IT, Technik EDV/AV, BMUZ) ist der Putz bis zur Rohdecke zu führen, dies entspricht einer Ausführungshöhe von ca. 4,0 m über OK Rohboden.
Im Bereich aller Trockenbauwand-Anschlüsse ist der Putz streifenförmig bis zur Rohdecke zu führen, dies entspricht einer Ausführungshöhe von ca. 4,0 m über OK Rohboden.
Im Bereich der alten Technikzentrale, Achse D-E/3-4, ist für den Anschluss der Trockenbauwände der Putz streifenförmig bis zur höher gelegenen Rohdecke zu führen, dies entspricht einer Ausführungshöhe von ca. 5,10 m über OK Rohboden.
Die Zulagen werden im Ttel 01.05. aufgeführt/ abgerechnet.

**01.02.0010 Untergrund reinigen Beton**
*** EP-Aufgliederung gefordert
Reinigen des Untergrundes aus Beton, von grober Verschmutzung, für Putzarbeiten, aufgenommene Stoffe zur Entsorgung sortieren, sammeln, laden, entsorgen
Menge: 210,000 m2
Leistungsbereichkatalog: 033
Kostengruppe DIN 276 2018-12: 397
DIN276-1_08: 397

**01.02.0020 Untergrund reinigen Mauerwerk**
*** EP-Aufgliederung gefordert
Reinigen des Untergrundes aus Mauerwerk, von grober Verschmutzung, für Putzarbeiten, aufgenommene Stoffe zur Entsorgung sortieren, sammeln, laden, entsorgen
Menge: 1065,000 m2
Leistungsbereichkatalog: 033
Kostengruppe DIN 276 2018-12: 397
DIN276-1_08: 397

**01.02.0030 Untergrund reinigen Mauerwerk**
*** EP-Aufgliederung gefordert
Reinigen des Untergrundes aus Mauerwerk, von grober Verschmutzung und Entfernen von Heraklith-Dämmung, für Putzarbeiten, aufgenommene Stoffe zur Entsorgung sortieren, sammeln, laden, entsorgen
Menge: 60,000 m2
Leistungsbereichkatalog: 033
Kostengruppe DIN 276 2018-12: 397
DIN276-1_08: 397

**01.02.0040 Haftbrücke mineral. Innenwand Beton**
STLB-Bau 2026-04 023
Haftbrücke mineralisch, kunststoffvergütet, auf Innenwand, innen, Untergrund Beton, Arbeitshöhe der zu bearbeitenden oder zu bekleidenden Fläche bis 3,5 m über der Standfläche des hierfür erforderlichen Gerüstes.
Menge: 195,000 m2
Leistungsbereichkatalog: 023
Kostengruppe DIN 276 2018-12: 345

**01.02.0050 Haftbrücke mineral. Decke Beton**
*** EP-Aufgliederung gefordert
STLB-Bau 2026-04 023
Haftbrücke mineralisch, kunststoffvergütet, auf Decke, innen, Untergrund Beton, Arbeitshöhe der zu bearbeitenden oder zu bekleidenden Fläche bis 5,5 m über der Standfläche des hierfür erforderlichen Gerüstes, Gerüst wird gesondert vergütet.
Menge: 15,000 m2
Leistungsbereichkatalog: 023
Kostengruppe DIN 276 2018-12: 354
DIN276-1_08: 353

**01.02.0060 Haftbrücke mineral. Innenwand Mauerwerk**
STLB-Bau 2026-04 023
Haftbrücke mineralisch, kunststoffvergütet, auf Innenwand, innen, Untergrund Mauerwerk, Arbeitshöhe der zu bearbeitenden oder zu bekleidenden Fläche bis 3,5 m über der Standfläche des hierfür erforderlichen Gerüstes.
Menge: 1065,000 m2
Leistungsbereichkatalog: 023
Kostengruppe DIN 276 2018-12: 345

**01.02.0070 Unebenheit Wand Gips-Putzm.B1 D 2-5mm**
Unebenheiten auf Wand, innen, ausgleichen mit Gips-Putzmörtel B1 DIN EN 13279-1, o. glw., Dicke über 2 bis 5 mm, Untergrund Beton, Arbeitshöhe der zu bearbeitenden oder zu bekleidenden Fläche bis 3,5 m über der Standfläche des hierfür erforderlichen Gerüstes.
Die Position wird ausschließlich für lokal begrenzte Unebenheiten vergütet und ist nicht Bestandteil des Regelputzes
Menge: 50,000 m2
Kostengruppe DIN 276 2018-12: 345

**01.02.0080 Unebenheit Wand Gips-Putzm.B1 D 2-5mm**
Unebenheiten auf Wand, innen, ausgleichen mit Gips-Putzmörtel B1 DIN EN 13279-1, o. glw., Dicke über 2 bis 5 mm, Untergrund Ziegelmauerwerk, von dem der frühere Putz nach dem Hochhwasserereignis abgeschlagen worden ist, Arbeitshöhe der zu bearbeitenden oder zu bekleidenden Fläche bis 3,5 m über der Standfläche des hierfür erforderlichen Gerüstes.
Die Position wird ausschließlich für lokal begrenzte Unebenheiten vergütet und ist nicht Bestandteil des Regelputzes
Menge: 60,000 m2
Kostengruppe DIN 276 2018-12: 345

**01.02.0090 Unebenheit Wand Gips-Putzm.B1 D 5-10mm**
Unebenheiten auf Wand, innen, ausgleichen mit Gips-Putzmörtel B1 DIN EN 13279-1, o. glw., Dicke über 5 bis 10 mm, Untergrund Ziegelmauerwerk, von dem der frühere Putz nach dem Hochhwasserereignis abgeschlagen worden ist, Arbeitshöhe der zu bearbeitenden oder zu bekleidenden Fläche bis 3,5 m über der Standfläche des hierfür erforderlichen Gerüstes.
Die Position wird ausschließlich für lokal begrenzte Unebenheiten vergütet und ist nicht Bestandteil des Regelputzes
Menge: 250,000 m2
Kostengruppe DIN 276 2018-12: 345

**01.02.0100 Unebenheit Wand Gips-Putzm.B1 D 10-15mm**
Unebenheiten auf Wand, innen, ausgleichen mit Gips-Putzmörtel B1 DIN EN 13279-1, o. glw., Dicke über 10 bis 15 mm, Untergrund Ziegelmauerwerk, von dem der frühere Putz nach dem Hochhwasserereignis abgeschlagen worden ist, Arbeitshöhe der zu bearbeitenden oder zu bekleidenden Fläche bis 3,5 m über der Standfläche des hierfür erforderlichen Gerüstes.
Die Position wird ausschließlich für lokal begrenzte Unebenheiten vergütet und ist nicht Bestandteil des Regelputzes
Menge: 205,000 m2
Kostengruppe DIN 276 2018-12: 345

**01.02.0110 Unebenheit Wand Gips-Putzm.B1 D 15-20mm**
Unebenheiten auf Wand, innen, ausgleichen mit Gips-Putzmörtel B1 DIN EN 13279-1, o. glw., Dicke über 15 bis 20 mm, Untergrund Ziegelmauerwerk, von dem der frühere Putz nach dem Hochhwasserereignis abgeschlagen worden ist, Arbeitshöhe der zu bearbeitenden oder zu bekleidenden Fläche bis 3,5 m über der Standfläche des hierfür erforderlichen Gerüstes.
Die Position wird ausschließlich für lokal begrenzte Unebenheiten vergütet und ist nicht Bestandteil des Regelputzes
Menge: 70,000 m2
Kostengruppe DIN 276 2018-12: 345

**01.02.0120 Schlitz/Fehlstelle füllen Innenwand H bis 3,5m Gips-Putzm.B1 B 5 cm T 5 cm**
*** EP-Aufgliederung gefordert
STLB-Bau 2026-04 023
Schlitz/Fehlstelle füllen, in Innenwänden, innen, Arbeitshöhe der zu bearbeitenden Fläche bis 3,5 m, mit Gips-Putzmörtel B1,
Schlitzbreite '5' cm,

Schlitztiefe '5' cm.
Menge: 88,000 m
Leistungsbereichkatalog: 023
Kostengruppe DIN 276 2018-12: 345
DIN276-1_08: 345

**01.02.0130 Schlitz/Fehlstelle füllen Innenwand H bis 3,5m Gips-Putzm.B1 B 10 cm T 7,5 cm**
*** EP-Aufgliederung gefordert
STLB-Bau 2026-04 023
Schlitz/Fehlstelle füllen, in Innenwänden, innen, Arbeitshöhe der zu bearbeitenden Fläche bis 3,5 m, mit Gips-Putzmörtel B1,
Schlitzbreite '10' cm,

Schlitztiefe '7,5' cm.
Menge: 65,000 m
Leistungsbereichkatalog: 023
Kostengruppe DIN 276 2018-12: 345
DIN276-1_08: 345

**01.02.0140 Schlitz/Fehlstelle füllen Innenwand H bis 3,5m Gips-Putzm.B1 B 20 cm T 10 cm**
*** EP-Aufgliederung gefordert
STLB-Bau 2026-04 023
Schlitz/Fehlstelle füllen, in Innenwänden, innen, Arbeitshöhe der zu bearbeitenden Fläche bis 3,5 m, mit Gips-Putzmörtel B1,
Schlitzbreite '20' cm,

Schlitztiefe '10' cm.
Menge: 37,000 m
Leistungsbereichkatalog: 023
Kostengruppe DIN 276 2018-12: 345
DIN276-1_08: 345

#### Abschnitt 01.03 Einbauteile

**01.03.0010 An-Abschlussprofil Innenputz Kunststoff Lippe D 15mm**
STLB-Bau 2026-04 023
An-/Abschluss im Innenputz mit Profil an Leibung, innen, aus Kunststoff, mit Lippe, für Putzdicke 15 mm.
Menge: 218,000 m
Leistungsbereichkatalog: 023
Kostengruppe DIN 276 2018-12: 345

**01.03.0020 Kantenprofil Innenputz Stahl niro D 15mm**
STLB-Bau 2026-04 023
Kante im Innenputz mit Kantenprofil an Leibung, innen, aus nichtrostendem Stahl, für Putzdicke 15 mm.
Menge: 380,000 m
Leistungsbereichkatalog: 023
Kostengruppe DIN 276 2018-12: 345

**01.03.0030 Putzbewehrung Gittergewebe alkalibest. Innenwand**
Putzbewehrung aus Gittergewebe, alkalibeständig, auf Innenwand, Arbeitshöhe der zu bearbeitenden oder zu bekleidenden Fläche bis 3,5 m über der Standfläche des hierfür erforderlichen Gerüsts.
Ausführung im Bereich von Materialwechseln im Untergrund, Anschlussfugen altes-neues Mauerwerk.
Menge: 250,000 m2
Leistungsbereichkatalog: 023
Kostengruppe DIN 276 2018-12: 345

**01.03.0040 Putzträger Rippenstreckmetall Stahl niro Spannweite bis 500mm Schlitz innen**
STLB-Bau 2026-04 023
Putzträger aus Rippenstreckmetall aus nichtrostendem Stahl, freitragend gespannt, Spannweite bis 500 mm, für Überdeckung von Schlitzen, innen, Arbeitshöhe der zu bearbeitenden oder zu bekleidenden Fläche bis 3,5 m über der Standfläche des hierfür erforderlichen Gerüsts.
Menge: 190,000 m
Leistungsbereichkatalog: 023
Kostengruppe DIN 276 2018-12: 345

#### Abschnitt 01.04 Innenputzarbeiten

*Hinweis: Ausführungsbeschreibung*
Die nachfolgend beschriebenen Arbeiten werden an allen vorhandenen massiven Wänden aus Mauerwerk oder Stahlbeton ausgeführt, vor denen keine Vorsatzschale aus Trockenbau liegt.
Die Deckenhöhe beträgt einheitlich bis ca. 4,0 m, jedoch wird der Wandputz nur bis ca. 20 cm oberhalb der Abhangdecken ausgeführt, dies entspricht gemäß Grundriss also einer Ausführungshöhe von ca. 2,80 m bis 3,30 m über OK Rohboden.

Zulagen Raumhöhe 3,50 bis 5,10 m Höhe
Im Bereich der drei Technikräume (Technik SV/IT, Technik EDV/AV, BMUZ) ist der Putz bis zur Rohdecke zu führen, dies entspricht einer Ausführungshöhe von ca. 4,0 m über OK Rohboden.
Im Bereich aller Trockenbauwand-Anschlüsse ist der Putz streifenförmig bis zur Rohdecke zu führen, dies entspricht einer Ausführungshöhe von ca. 4,0 m über OK Rohboden.
Im Bereich der alten Technikzentrale, Achse D-E/3-4, ist für den Anschluss der Trockenbauwände der Putz streifenförmig bis zur höher gelegenen Rohdecke zu führen, dies entspricht einer Ausführungshöhe von ca. 5,10 m über OK Rohboden.
Die Zulagen werden im Ttel 01.05. aufgeführt/ abgerechnet.

*Hinweis: Standardbeschreibung Putz erhöhte Ebenheitsanforderung*
Bei Ausführung der Arbeiten gelten die erhöhten Anforderungen an die Ebenheit DIN 18202 Tabelle 3 Zeile 7 oglw.

**01.04.0010 Innenputz einlagig Innenwand Gips-Putzm.B7 D 15mm Q2 geglättet**
Einlagiges Innenputzsystem DIN 18550-2 o. glw, auf Innenwand, aus Gips-Putzmörtel mit erhöhter Oberflächenhärte B7 DIN EN 13279-1, o. glw., Dicke 15 mm, Putzoberfläche Qualitätsstufe 2 (Q2), geglättet, übliche Beanspruchung, Farbton weiß, Arbeitshöhe der zu bearbeitenden oder zu bekleidenden Fläche bis 3,5 m über der Standfläche des hierfür erforderlichen Gerüsts.
Menge: 1260,000 m2
Kostengruppe DIN 276 2018-12: 345

**01.04.0020 Innenputz einlagig Decke Gips-Putzm.B7 D 15mm Q2 geglättet**
Einlagiges Innenputzsystem DIN 18550-2 auf Decke, aus Gips-Putzmörtel mit erhöhter Oberflächenhärte B7 DIN EN 13279-1, o. glw., Dicke 15 mm, Putzoberfläche Qualitätsstufe 2 (Q2), geglättet, übliche Beanspruchung, Farbton weiß, Arbeitshöhe der zu bearbeitenden oder zu bekleidenden Fläche bis 4,0 m über der Standfläche des hierfür erforderlichen Gerüsts, Zulage Gerüst für Arbeiten oberhalb 4,0 m wird gesondert vergütet .
Menge: 15,000 m2
Kostengruppe DIN 276 2018-12: 354

**01.04.0030 Innenputz einlagig Stütze Gips-Putzm.B7 D 15mm Q2 geglättet**
Einlagiges Innenputzsystem DIN 18550-2 o. glw., auf Stütze, rechteckig, 3-seitig, aus Gips-Putzmörtel mit erhöhter Oberflächenhärte B7 DIN EN 13279-1, o. glw., Dicke 15 mm, Putzoberfläche Qualitätsstufe 2 (Q2), geglättet, übliche Beanspruchung, Farbton weiß, Arbeitshöhe der zu bearbeitenden oder zu bekleidenden Fläche bis 3,5 m über der Standfläche des hierfür erforderlichen Gerüsts.
Menge: 25,000 m2
Kostengruppe DIN 276 2018-12: 345

**01.04.0040 Innenputz einlagig Leibung B 25 cm Gips-Putzm.B7 D 15mm Q2 geglättet**
Einlagiges Innenputzsystem DIN 18550-2 o. glw., auf Leibung,
Breite Leibung '25' cm, aus Gips-Putzmörtel mit erhöhter
Oberflächenhärte B7 DIN EN 13279-1, o. glw., Dicke 15 mm, Putzoberfläche Qualitätsstufe 2 (Q2), geglättet, übliche Beanspruchung, Farbton weiß, Arbeitshöhe der zu bearbeitenden oder zu bekleidenden Fläche bis 3,5 m über der Standfläche des hierfür erforderlichen Gerüsts.
Menge: 218,000 m
Kostengruppe DIN 276 2018-12: 345

#### Abschnitt 01.05 Zulagen Raumhöhe 3,50 bis 5,10 m

*Hinweis: Ausführungsbeschreibung*
Die nachfolgend beschriebenen Arbeiten werden an allen vorhandenen massiven Wänden aus Mauerwerk oder Stahlbeton ausgeführt, vor denen keine Vorsatzschale aus Trockenbau liegt.
Die Deckenhöhe beträgt einheitlich bis ca. 4,0 m, jedoch wird der Wandputz nur bis ca. 20 cm oberhalb der Abhangdecken ausgeführt, dies entspricht gemäß Grundriss also einer Ausführungshöhe von ca. 2,80 m bis 3,30 m über OK Rohboden.

Zulagen Raumhöhe 3,50 bis 5,10 m Höhe
Im Bereich der drei Technikräume (Technik SV/IT, Technik EDV/AV, BMUZ) ist der Putz bis zur Rohdecke zu führen, dies entspricht einer Ausführungshöhe von ca. 4,0 m über OK Rohboden.
Im Bereich aller Trockenbauwand-Anschlüsse ist der Putz streifenförmig bis zur Rohdecke zu führen, dies entspricht einer Ausführungshöhe von ca. 4,0 m über OK Rohboden.
Im Bereich der alten Technikzentrale, Achse D-E/3-4, ist für den Anschluss der Trockenbauwände der Putz streifenförmig bis zur höher gelegenen Rohdecke zu führen, dies entspricht einer Ausführungshöhe von ca. 5,10 m über OK Rohboden.

**01.05.0010 Zulage zu verputzende Raumhöhe über 3,5 bis ca 4m, Wandputz**
Zulage zu verputzende Raumhöhe über 3,5 bis ca 4m
Zulage auf die vorbeschriebenen Positionen für das Ausführen der Arbeiten im Bereich von Raumhöhen von 3,50 bis ca 4m. Antransport, Aufbau, Vorhaltung über die Bauzeit der eigenen Leistungserbringung, Abbau und Abtransport evtl. erforderlicher Gerüstungen o. ä. sind mit dieser Zulageposition für alle Vorbehandlungen, Einbauteile und Innenputzarbeiten für die betroffenen Bereiche abgegolten. Abgerechnet wird nur die Fläche oberhalb von 3,50 m

Einbaubereich:
Technik SV/IT
Technik EDV/AV
BMUZ
Menge: 3,500 m2
Kostengruppe DIN 276 2018-12: 392

**01.05.0020 Zulage Wandputz zu verputzende Raumhöhe über 3,5 bis ca 4m, streifenförmig 40 cm**
Zulage zu verputzende Raumhöhe über 3,5 bis ca 4m, streifenförmig
Zulage auf die vorbeschriebenen Positionen für das Ausführen der Arbeiten im Bereich von Raumhöhen von 3,50 bis ca 4m, hier: streifenförmig im Anschlussbereich der Trockenbauwände, Streifenbreite bis ca. 40 cm. Antransport, Aufbau, Vorhaltung über die Bauzeit der eigenen Leistungserbringung, Abbau und Abtransport evtl. erforderlicher Gerüstungen o. ä. sind mit dieser Zulageposition für alle Vorbehandlungen, Einbauteile und Innenputzarbeiten für die betroffenen Bereiche abgegolten. Abgerechnet wird nur die Fläche oberhalb von 3,50 m, also Abwicklung jeweils nur ca. 50-130 cm
Menge: 40,000 m
Kostengruppe DIN 276 2018-12: 392

**01.05.0030 Zulage Wandputz zu verputzende Raumhöhe über 4,0 bis ca 5,1m, streifenförmig 40 cm**
Zulage zu verputzende Raumhöhe über 4,0 bis ca 5,1m, streifenförmig
Zulage auf die vorbeschriebenen Positionen für das Ausführen der Arbeiten im Bereich von Raumhöhen von 4,0 bis ca 5,1m, hier: streifenförmig im Anschlussbereich der Trockenbauwände, Streifenbreite bis ca. 40 cm. Antransport, Aufbau, Vorhaltung über die Bauzeit der eigenen Leistungserbringung, Abbau und Abtransport evtl. erforderlicher Gerüstungen o. ä. sind mit dieser Zulageposition für alle Vorbehandlungen, Einbauteile und Innenputzarbeiten für die betroffenen Bereiche abgegolten. Abgerechnet wird nur die Fläche oberhalb von 4,0 m, also Abwicklung jeweils nur ca. 110 cm
Menge: 7,000 m
Kostengruppe DIN 276 2018-12: 392

**01.05.0040 Zulage zu verputzende Raumhöhe bis ca 4m, Deckenputz**
Zulage Deckenputz zu verputzende Raumhöhe bis ca 4m
Zulage auf die vorbeschriebenen Positionen für das Ausführen der Deckenputzarbeiten im Bereich von Raumhöhen bis ca 4m. Antransport, Aufbau, Vorhaltung über die Bauzeit der eigenen Leistungserbringung, Abbau und Abtransport evtl. erforderlicher Gerüstungen o. ä. sind mit dieser Zulageposition für alle Vorbehandlungen, Einbauteile und Innenputzarbeiten für die betroffenen Bereiche abgegolten.

Einbaubereich:
Technik SV/IT
Technik EDV/AV
BMUZ
Menge: 15,000 m2
Kostengruppe DIN 276 2018-12: 392

### Bereich 02 Stundenlohnarbeiten

#### Abschnitt 02.01 Stundenlohnarbeiten - Arbeitskräfte

*Hinweis: Anspruchsgrundlage*
Stundenlohnarbeiten dürfen nur auf besondere Anweisung der Objektüberwachung des  AG ausgeführt werden

**02.01.0010 Meister-in sämtliche Kosten/Zuschläge**
STLB-Bau 2025-04 091
Stundenlohnarbeiten durch Meister/-in
der Verrechnungssatz für die jeweilige Arbeitskraft umfasst sämtliche Aufwendungen wie Lohn- und Gehaltskosten, Lohn- und Gehaltsnebenkosten, Zuschläge, lohngebundene und lohnabhängige Kosten, sonstige Sozialkosten, Gemeinkosten, Wagnis und Gewinn.
Menge: 6,000 h
Leistungsbereichkatalog: 091
Kostengruppe DIN 276 2018-12: 399
DIN276-1_08: 399

**02.01.0020 Baufacharbeiter-in sämtliche Kosten/Zuschläge**
STLB-Bau 2025-04 091
Stundenlohnarbeiten durch Baufacharbeiter/-in
der Verrechnungssatz für die jeweilige Arbeitskraft umfasst sämtliche Aufwendungen wie Lohn- und Gehaltskosten, Lohn- und Gehaltsnebenkosten, Zuschläge, lohngebundene und lohnabhängige Kosten, sonstige Sozialkosten, Gemeinkosten, Wagnis und Gewinn.
Menge: 10,000 h
Leistungsbereichkatalog: 091
Kostengruppe DIN 276 2018-12: 399
DIN276-1_08: 399

**02.01.0030 Bauhelfer-in sämtliche Kosten/Zuschläge**
STLB-Bau 2025-04 091
Stundenlohnarbeiten durch Bauhelfer/-in
der Verrechnungssatz für die jeweilige Arbeitskraft umfasst sämtliche Aufwendungen wie Lohn- und Gehaltskosten, Lohn- und Gehaltsnebenkosten, Zuschläge, lohngebundene und lohnabhängige Kosten, sonstige Sozialkosten, Gemeinkosten, Wagnis und Gewinn.
Menge: 6,000 h
Leistungsbereichkatalog: 091
Kostengruppe DIN 276 2018-12: 399
DIN276-1_08: 399

#### Abschnitt 02.02 Maschinen

**02.02.0010 Trennschleifer Trennscheiben Bedienungspersonal Stein**
STLB-Bau 2025-04 091
Trennschleifer einschl. Trennscheiben, mit Bedienungspersonal, einsetzen,
der Verrechnungssatz für die jeweilige Arbeitskraft umfasst sämtliche Aufwendungen wie Lohn- und Gehaltskosten, Lohn- und Gehaltsnebenkosten, Zuschläge, lohngebundene und lohnabhängige Kosten, sonstige Sozialkosten, Gemeinkosten, Wagnis und Gewinn,
der Verrechnungssatz für das Gerät umfasst sämtliche Aufwendungen für den Betrieb, Gemeinkosten, Wagnis und Gewinn, Handgerät, für Stein.
Menge: 1,000 h
Leistungsbereichkatalog: 091
Kostengruppe DIN 276 2018-12: 399
DIN276-1_08: 399

**02.02.0020 Abbruchhammer**
STLB-Bau 2025-10 091
Abbruchhammer, einsetzen,
der Verrechnungssatz für die jeweilige Arbeitskraft umfasst sämtliche Aufwendungen wie Lohn- und Gehaltskosten, Lohn- und Gehaltsnebenkosten, Zuschläge, lohngebundene und lohnabhängige Kosten, sonstige Sozialkosten, Gemeinkosten, Wagnis und Gewinn,
der Verrechnungssatz für das Gerät umfasst sämtliche Aufwendungen für den Betrieb, Gemeinkosten, Wagnis und Gewinn.
Menge: 1,000 h
Leistungsbereichkatalog: 091
Kostengruppe DIN 276 2018-12: 399
DIN276-1_08: 399
